# Galerie Germering und Gilching Photovoltaikanlage
Angebotsaufforderung (GAEB DA XML 3.2, DA83)
Projekt: A-01718-00
Währung: EUR
Nebenangebote zugelassen: ja
Vergabeart: Öffentliche Ausschreibung
Eröffnung: 01.06.2026 12:00:00
Ende der Zuschlagsfrist: 30.06.2026
Auftraggeber: Autobahn GmbH des Bundes, Niederlassung Südbayern (München), Autobahn GmbH-NL BY-S, Seidlstr.7-11, 80335 München, Seidlstraße 7-11, 80335 München, Telefon 089 54552-0; Vergabenummer: A0171800009
Erstellt mit: GXML Toolbox V3.3 R20230829, iTWO_64 V25.0.650, 26.05.2026

## A0171800009 Photovoltaik PV A96 Galerie Germering und Gilching
Datum: 26.05.2026
WaGr: 99_99_01

*Hinweis: Vorbemerkungen und Allgemeines*
Die Leistungen sind vollumfänglich inkl. Liefer und Arbeitsleistungen bis hin zum betriebsbereiten Zustand, sowie Inbetriebsetzung, Probebetrieb und Dokumentationen anzubieten.

### Bereich 01 Übergeordnete Leistungen

#### Abschnitt 01.01 Projektmanagement

**01.01.0001 Projektmanagement**
*** Pauschalposition
Die zeitgebundenen Kosten des Projektmanagements (von Leistungsbeginn bis Übernahme) sowie die Erstellung der Fertigungs- und Montageplanung gem. 13004-05-3-Rep Pkt. 2.3.2 sind zu berücksichtigen.
Menge: 1,000 Psch

#### Abschnitt 01.02 Baustellengemeinkosten

**01.02.0001 Vermessungsarbeiten**
*** Pauschalposition
Absteckarbeiten, Vermessungsarbeiten und Kontrollmessungen durchführen, auswerten und dokumentieren und Erstellung von Bestandsplänen.
Menge: 1,000 Psch

**01.02.0002 Beweissicherung**
*** Pauschalposition
Einbauten Erhebung und Beweissicherung der angrenzenden Objekte durch AN
Menge: 1,000 Psch

**01.02.0003 Einrichten der Baustelle**
*** Pauschalposition
Einmalige Kosten der Baustelle, einschließlich Geräte, Stromversorgung, Wasserversorgung, Verkehrswege und Maßnahmen der Sicherheit und des Gesundheitsschutzes.
Menge: 1,000 Psch

**01.02.0004 Zeitgebundene Kosten Bauzeit**
*** Pauschalposition
Durchschnittliche zeitgebundene Kosten, Gerätekosten und sonstige Kosten der Baustelle. Die einzelnen Kosten werden summiert und auf die geplante Baudauer umgelegt.
Menge: 1,000 Psch

**01.02.0005 Räumen der Baustelle**
*** Pauschalposition
Räumen (Abbauen und Abtransportieren) und Reinigung.
Menge: 1,000 Psch

### Bereich 02 Germering Volleinspeiseranlage

#### Abschnitt 02.01 PV-Module

**02.01.0001 PV-Module**
*** Pauschalposition
PV-Module gemäß 13004-05-3-Rep-0001 Pkt. 2.3.5 sind inkl. notwendiger Stecker und Buchsen zu liefern und betriebsfertig zu installieren. Die Anzahl der PV-Module richtet sich nach der entsprechenden Leistungsklasse und der Vorgaben gemäß 13004-05-3-Rep-0001 Pkt. 2.2.1 "Auslegung PV-Anlage".
Menge: 1,000 Psch

#### Abschnitt 02.02 Wechselrichter

**02.02.0001 Wechselrichter**
*** Pauschalposition
Wechselrichter sind gemäß 13004-05-3-Rep-0001 Pkt. 2.3.9 zu liefern und betriebsfertig zu installieren. Die Anzahl richtet sich nach der entsprechenden Leistungsklasse und der Vorgaben gemäß 13004-05-3-Rep-0001 Pkt. 2.2.1 "Auslegung PV-Anlage".
Menge: 1,000 Psch

#### Abschnitt 02.03 Unterkonstruktion

**02.03.0001 Unterkonstruktion Flachdach Süd 15°**
*** Pauschalposition
Aufgeständerte Unterkonstruktion für bekieste Flachdächer. Süd-Ausrichtung mit 15° Neigung. Ballastierung mittels Ballastierungswannen, inkl. Ballastierung und Kleinmaterial wie Schrauben und Befestigungsmaterial. Modulklemmen sind in diese Position einzukalkulieren. Der Untergrund ist so vorzubereiten, dass nach Montage der Unterkonstruktion samt Modulen, die Anlage sichtbar gerade ist. Die Unterkonstruktion ist gemäß  13004-05-3-Rep-0001 Pkt. 2.3.6 zu liefern und betriebsfertig zu montieren.
Menge: 1,000 Psch

**02.03.0002 Kabelführung für Modulverschaltung**
*** Pauschalposition
Die Kabelführung vom Modul bis zum Wechselrichter erfolgt in der Kabelrinne an der Unterkonstruktion bzw. im Leerrohr. Notwendiges Material für die Kabelführung unter den Modulfeldern bzw. entlang der Unterkonstruktion inkl. UV-beständiger Kabelbinder ist in diese Position einzukalkulieren.
Menge: 1,000 Psch

**02.03.0003 Gittereinhausung für Wechselrichter**
*** Pauschalposition
Lieferung und Montage  der Gittereinhausung für dieWechselrichter nach gleicher Optik von Bestandseinhausung in Gilching gem. 13004-05-3-Rep-0001 Pkt. 2.3.10. Die Größe richtet sich nach der Dimensionierung bzw. der Anzahl der Wechselrichter

- tiefe 1 m
- Stahl feuerverzinkt
- mindestens 3 Türen für Wartungsarbeiten
- Wetterschutzdach min. Tiefe 1 m

Sämtliches Befestigungs- und Verbindungsmaterial ist in diese Position einzukalkulieren.
Menge: 1,000 Psch

#### Abschnitt 02.04 Kabelwege

**02.04.0001 Kabelrinne fvz 1,1KN/m H60 B400mm**
Kabelrinne zur Führung der DC-Leitungen und Steuerleitungen auf dem Galeriedach.
Kabelrinne aus Stahl feuerverzinkt mit Stecksystem inkl. Deckel und Befestigungsmaterial bzw. Ballastierung.
Liefern und betriebsbereit montieren.
Menge: 340,000 m

**02.04.0002 Kabelrinne fvz 1,1KN/m H60 B200mm**
Kabelrinne zur Führung der DC-Leitungen und Steuerleitungen auf dem Galeriedach.
Kabelrinne aus Stahl feuerverzinkt mit Stecksystem inkl. Deckel und Befestigungsmaterial bzw. Ballastierung.
Liefern und betriebsbereit montieren.
Menge: 340,000 m

**02.04.0003 Kabelleiter**
Für die Kabelführung an der Rückseite der Galeriewand Richtung Boden ist eine Kabelleiter inkl. Deckel zu errichten. Sämtliches erforderliches Kleinmaterial sowie für den Übergang vom Flachdach zur Galeriewand ist in diese Position einzukalkulieren.
Menge: 6,000 m

#### Abschnitt 02.05 Verkabelung

**02.05.0001 DC-Solarleitung Rot 6 mm2**
Solarleitung gemäß 13004-05-3-Rep-0001 Pkt. 2.3.8 ist zu liefern und betriebsbereit zu montieren.
Menge: 20000,000 m

**02.05.0002 DC-Solarleitung Schwarz 6 mm2**
Solarleitung gemäß 13004-05-3-Rep-0001 Pkt. 2.3.8 ist zu liefern und betriebsbereit zu montieren.
Menge: 20000,000 m

**02.05.0003 AC-Energiekabel WR bis Trafostation**
*** Pauschalposition
AC-Energiekabel von den Wechselrichtern bis zur Trafostation  sind gemäß 13004-05-3-Rep-0001 Pkt. 2.3.8  zu liefern und betriebsbereit zu montieren.
Menge: 1,000 Psch

**02.05.0004 Mittelspannungs-Leitung NA2XS(F)2y 1x150/16 12/20kV**
Zwischen der Trafostation und der Übergabestation ist eine Mittelspannungsleitung NA2XS(F)2Y 1x95/16 12/20kV  gemäß 13004-05-3-Rep-0001 Pkt. 2.3.8  zu liefern und betriebsbereit zu montieren.
Menge: 1080,000 m

**02.05.0005 Potentialausgleich Anschluss Unterkonstruktion**
*** Pauschalposition
Die Unterkonstruktion ist gemäß 13004-05-3-Rep-0001 Pkt. 2.3.8 in den Potentialausgleich einzubinden.
Menge: 1,000 Psch

**02.05.0006 Potentialausgleich Anschluss Kabelrinne**
*** Pauschalposition
Die Kabelrinnen sind gemäß 13004-05-3-Rep-0001 Pkt. 2.3.8 in den Potentialausgleich einzubinden.
Menge: 1,000 Psch

**02.05.0007 Tiefenerder inkl. Einbindung vermaschtes globales Erdungssystem**
An der nördlichen Galeriewand ist ein Tiefenerder für das vermaschte globale Erdungssystem zu setzen, siehe Planbeilage 13004-05-DWG-003.

In diese Position sind außerdem gemäß 13004-05-3-Rep-0001 Pkt. 2.3.7 folgende Komponenten zur Einbindung in das vermaschte globale Erdungssystem vorzusehen:
- Tiefenerder (Anzahl abhängig vom Bodenwiderstand)
- Abdeckung des Tiefenerders
- Potentialausgleichsschiene Wandmontage
- Verbindungsleitung NYY-J 1x50 Länge 2m
- Potentialausgleichsleitung Cu-Seil verzinnt 50mm² Länge 25m
- Montagematerial zur Befestigung der Potentialausgleichsleitung an der nördlichen Betonwand, sowie auf dem Galeriedach
Menge: 4,000 Stk

**02.05.0008 Steuerleitung RS485**
*** Pauschalposition
Es ist eine Steuerleitung RS485 zwischen den Wechselrichtern bzw. der Sensorik zum Datenlogger gemäß 13004-05-3-Rep-0001 Pkt. 2.3.8  zu liefern und betriebsbereit zu montieren.
Menge: 1,000 Psch

#### Abschnitt 02.06 Monitoringsystem

**02.06.0001 Parkregler**
*** Pauschalposition
Ein Parkregler für die Überwachung und das Monitoring der PV-Anlage und des Batteriewechselrichters inkl. sämtlicher Komponenten wie Mobilfunkrouter, Switch, Verkabelung, Netzteil, etc. ist gemäß 13004-05-3-Rep-0001 Pkt 2.3.14 bzw. Planbeilage 13004-05-DWG-0008 zu liefern, parametrieren und betriebsbereit zu montieren.
Menge: 1,000 Psch

**02.06.0002 Sensorbox**
Eine Sensorbox, bestehend aus einer Referenzzelle und einem Modultemperatursensor gemäß 13004-05-3-Rep-0001 Pkt. 2.3.15 ist zu liefern und betriebsbereit zu installieren. Sämtliches Befestiungs- und Verkabelungsmaterial ist in diese Position einzukalkulieren.
Menge: 3,000 Stk

**02.06.0003 Umgebungstemperatursensor**
Ein Umgebungstemperatursensor gemäß 13004-05-3-Rep-0001 Pkt. 2.3.15 ist zu liefern und an der nordseitigen Fassade der Galeriewand zu installieren. Sämtliches Befestigungs- und Verkabelungsmaterial ist in diese Position einzukalkulieren.
Menge: 1,000 Stk

#### Abschnitt 02.07 Trafo- und Übergabestation

**02.07.0001 Trafostation 1.250kVA**
*** Pauschalposition
Es ist eine Trafostation gemäß 13004-05-3-Rep-0001 Pkt. 2.3.19 zu liefern und betriebsbereit zu installieren.
Menge: 1,000 Psch

**02.07.0002 Übergabestation**
*** Pauschalposition
Es ist eine Übergabestation gemäß 13004-05-3-Rep-0001 Pkt. 2.3.19 zu liefern und betriebsbereit zu installieren.
Menge: 1,000 Psch

#### Abschnitt 02.08 Sonstiges

**02.08.0001 Anlagenzertifikat & Konformitätserklärung**
Anlagenzertifikat gemäß VDE-AR-N 4110 Typ B inkl. Abstimmungen mit EVU bzw. Zertifizierern sind in diese Position gem. 3004-05-3-Rep-0001 Pkt. 2.3.17 einzukalkulieren.
Menge: 1,000 Stk

**02.08.0002 Begrenzung zu Bestandsanlage**
*** Pauschalposition
Begrenzungsstreifen zu Bestandsanlage mittels roten Pflastersteinen, ebenerdig, breite  min. 40cm über gesamte Galeriebreite (17 m). Graviertes Schild mit Mindestmaßen 30 cm x 20 cm (BxH). Beschriftungsinhalt nach Rücksprache mit AG bzw. ÖBA.
Menge: 1,000 Psch

**02.08.0003 Videoüberwachungssystem**
*** Pauschalposition
Videoüberwachungssystem nach 3004-05-3-Rep-0001 Pkt. 2.3.16.
Schlüsselfertige Installation von 5 Kameras je Standort mit 500 GB Videorekorder in Trafostation.
Montage der Kameras an Mast (Höhe 3m)
Menge: 1,000 Psch

#### Abschnitt 02.09 Inbetriebnahme

**02.09.0001 Inbetriebnahme**
*** Pauschalposition
Inbetriebsetzung gemäß 13004-05-3-Rep-0001 Pkt. 2.3.24
Menge: 1,000 Psch

**02.09.0002 Dokumentation**
*** Pauschalposition
Dokumentation gemäß 13004-05-3-Rep-0001 Pkt. 2.3.25
Menge: 1,000 Psch

### Bereich 03 Gilching Volleinspeiser

#### Abschnitt 03.01 PV-Module

**03.01.0001 PV-Module**
*** Pauschalposition
PV-Module gemäß 13004-05-3-Rep-0001 Pkt. 2.3.5 sind inkl. notwendiger Stecker und Buchsen zu liefern und betriebsfertig zu installieren. Die Anzahl der PV-Module richtet sich nach der entsprechenden Leistungsklasse und der Vorgaben gemäß 13004-05-3-Rep-0001 Pkt. 2.2.1 "Auslegung PV-Anlage".
Menge: 1,000 Psch

#### Abschnitt 03.02 Wechselrichter

**03.02.0001 Wechselrichter**
*** Pauschalposition
Wechselrichter sind gemäß 13004-05-3-Rep-0001 Pkt. 2.3.9 zu liefern und betriebsfertig zu installieren. Die Anzahl richtet sich nach der entsprechenden Leistungsklasse und der Vorgaben gemäß 13004-05-3-Rep-0001 Pkt. 2.2.1 "Auslegung PV-Anlage".
Menge: 1,000 Psch

#### Abschnitt 03.03 Unterkonstruktion

**03.03.0001 Unterkonstruktion Flachdach Ost-West 10°**
*** Pauschalposition
Aufgeständerte Unterkonstruktion für bekieste Flachdächer. Ost-West-Ausrichtung mit 10° Neigung. Ballastierung mittels Ballastierungswannen, inkl. Ballastierung und Kleinmaterial wie Schrauben und Befestigungsmaterial. Modulklemmen sind in diese Position einzukalkulieren. Die Unterkonstruktion ist gemäß  13004-05-3-Rep-0001 Pkt. 2.3.6 zu liefern und betriebsfertig zu montieren.
Menge: 1,000 Psch

**03.03.0002 Unterkonstruktion Flachdach Süd 20°**
*** Pauschalposition
Aufgeständerte Unterkonstruktion für bekieste Flachdächer. Süd-Ausrichtung mit mind. 20° Neigung gegenüber der Horizontalen (Neigung der Galerie ist zu beachten). Ballastierung mittels Ballastierungswannen, inkl. Ballastierung und Kleinmaterial wie Schrauben und Befestigungsmaterial. Modulklemmen sind in diese Position einzukalkulieren. Die Unterkonstruktion ist gemäß  13004-05-3-Rep-0001 Pkt. 2.3.6 zu liefern und betriebsfertig zu montieren.
Menge: 1,000 Psch

**03.03.0003 Kabelführung für Modulverschaltung**
*** Pauschalposition
Die Kabelführung vom Modul bis zum Wechselrichter erfolgt in der Kabelrinne an der Unterkonstruktion bzw. im Leerrohr. Notwendiges Material für die Kabelführung unter den Modulfeldern bzw. entlang der Unterkonstruktion, inkl. UV-beständiger Kabelbinder ist in diese Position einzukalkulieren.
Menge: 1,000 Psch

**03.03.0004 Gittereinhausung für Wechselrichter**
*** Pauschalposition
Lieferung und Montage  der Gittereinhausung für dieWechselrichter nach gleicher Optik von Bestandseinhausung in Gilching gem. 13004-05-3-Rep-0001 Pkt. 2.3.10. Die Größe richtet sich nach der Dimensionierung bzw. der Anzahl der Wechselrichter

- tiefe 1 m
- Stahl feuerverzinkt
- mindestens 3 Türen für Wartungsarbeiten
- Wetterschutzdach min. Tiefe 1 m

Sämtliches Befestigungs- und Verbindungsmaterial ist in diese Position einzukalkulieren.
Menge: 1,000 Psch

#### Abschnitt 03.04 Kabelwege

**03.04.0001 Kabelrinne fvz 1,1KN/m H60 B300mm**
Kabelrinne zur Führung der DC-Leitungen und Steuerleitungen auf dem Galeriedach.
Kabelrinne aus Stahl feuerverzinkt mit Stecksystem inkl. Deckel und Befestigungsmaterial bzw. Ballastierung.
Liefern und betriebsbereit montieren.
Menge: 200,000 m

**03.04.0002 Kabelrinne fvz 1,1KN/m H60 B200mm**
Kabelrinne zur Führung der DC-Leitungen und Steuerleitungen auf dem Galeriedach.
Kabelrinne aus Stahl feuerverzinkt mit Stecksystem inkl. Deckel und Befestigungsmaterial bzw. Ballastierung.
Liefern und betriebsbereit montieren.
Menge: 100,000 m

**03.04.0003 Kabelleiter**
Für die Kabelführung an der Rückseite der Galeriewand Richtung Boden ist eine Kabelleiter inkl. Deckel zu errichten. Sämtliches erforderliches Kleinmaterial sowie für den Übergang vom Flachdach zur Galeriewand ist in diese Position einzukalkulieren.
Menge: 6,000 m

**03.04.0004 Kernbohrungen (50-110 mm Durchmesser)**
*** Pauschalposition
Kernbohrungen in Betonwand für AC -und Steuerkabel
Menge: 1,000 Psch

#### Abschnitt 03.05 Verkabelung

**03.05.0001 DC-Solarleitung Rot 6 mm2**
Solarleitung gemäß 13004-05-3-Rep-0001 Pkt. 2.3.8 ist zu liefern und betriebsbereit zu montieren.
Menge: 6000,000 m

**03.05.0002 DC-Solarleitung Schwarz 6 mm2**
Solarleitung gemäß 13004-05-3-Rep-0001 Pkt. 2.3.8 ist zu liefern und betriebsbereit zu montieren.
Menge: 6000,000 m

**03.05.0003 AC-Energiekabel WR bis Trafostation**
*** Pauschalposition
AC-Energiekabel von den Wechselrichtern bis zur Trafostation  sind gemäß 13004-05-3-Rep-0001 Pkt. 2.3.8  zu liefern und betriebsbereit zu montieren.
Menge: 1,000 Psch

**03.05.0004 Potentialausgleich Anschluss Unterkonstruktion**
*** Pauschalposition
Die Unterkonstruktion ist gemäß 13004-05-3-Rep-0001 Pkt. 2.3.8 in den Potentialausgleich einzubinden.
Menge: 1,000 Psch

**03.05.0005 Potentialausgleich Anschluss Kabelrinne**
*** Pauschalposition
Die Kabelrinnen sind gemäß 13004-05-3-Rep-0001 Pkt. 2.3.8 in den Potentialausgleich einzubinden.
Menge: 1,000 Psch

**03.05.0006 Tiefenerder inkl. Einbindung vermaschtes globales Erdungssystem**
An der nördlichen Galeriewand ist ein Tiefenerder für das vermaschte globale Erdungssystem zu setzen, siehe Planbeilage 13004-05-DWG-0012.

In diese Position sind außerdem gemäß 13004-05-3-Rep-0001 Pkt. 2.3.7 folgende Komponenten zur Einbindung in das vermaschte globale Erdungssystem vorzusehen:
- Tiefenerder (Anzahl abhängig vom Bodenwiderstand)
- Abdeckung des Tiefenerders
- Potentialausgleichsschiene Wandmontage
- Verbindungsleitung NYY-J 1x50 Länge 2m
- Potentialausgleichsleitung Cu-Seil verzinnt 50mm² Länge 25m
- Montagematerial zur Befestigung der Potentialausgleichsleitung an der nördlichen Betonwand, sowie auf dem Galeriedach
Menge: 2,000 Stk

**03.05.0007 Steuerleitung RS485**
*** Pauschalposition
Es ist eine Steuerleitung RS485 zwischen den Wechselrichtern bzw. der Sensorik zum Datenlogger gemäß 13004-05-3-Rep-0001 Pkt. 2.3.8  zu liefern und betriebsbereit zu montieren.
Menge: 1,000 Psch

#### Abschnitt 03.06 Monitoringsystem

**03.06.0001 Parkregler**
*** Pauschalposition
Ein Parkregler für die Überwachung und das Monitoring der PV-Anlage und des Batteriewechselrichters inkl. sämtlicher Komponenten wie Mobilfunkrouter, Switch, Verkabelung, Netzteil, etc. ist gemäß 13004-05-3-Rep-0001 Pkt 2.3.14 bzw. Planbeilage 13004-05-DWG-0016 zu liefern, parametrieren und betriebsbereit zu montieren.
Menge: 1,000 Psch

**03.06.0002 Sensorbox**
Eine Sensorbox, bestehend aus einer Referenzzelle und einem Modultemperatursensor gemäß 13004-05-3-Rep-0001 Pkt. 2.3.15 ist zu liefern und betriebsbereit zu installieren. Sämtliches Befestiungs- und Verkabelungsmaterial ist in diese Position einzukalkulieren.
Menge: 6,000 Stk

**03.06.0003 Umgebungstemperatursensor**
Ein Umgebungstemperatursensor gemäß 13004-05-3-Rep-0001 Pkt. 2.3.15 ist zu liefern und an der nordseitigen Fassade der Galeriewand zu installieren. Sämtliches Befestigungs- und Verkabelungsmaterial ist in diese Position einzukalkulieren.
Menge: 1,000 Stk

#### Abschnitt 03.07 Trafo-Übergabestation

**03.07.0001 Trafo-Übergabestation 630kVA**
*** Pauschalposition
Es ist eine Trafo-Übergabestation gemäß 13004-05-3-Rep-0001 Pkt. 2.3.19 zu liefern und betriebsbereit zu installieren.
Menge: 1,000 Psch

#### Abschnitt 03.08 Sonstiges

**03.08.0001 Anlagenzertifikat & Konformitätserklärung**
Anlagenzertifikat gemäß VDE-AR-N 4110 Typ B inkl. Abstimmungen mit EVU bzw. Zertifizierern sind in diese Position gem. 3004-05-3-Rep-0001 Pkt. 2.3.17 einzukalkulieren.
Menge: 1,000 Stk

**03.08.0002 Zaun Umgrenzung Trafo- und Übergabestation Gilching**
Es ist eine Umzäungung gem. 13004-05-3-Rep-0001 Pkt. 2.3.23 zu liefern und betriebsfertig zu installieren.
Sämtliche hierfür erforderlichen Nebenarbeiten sind in diese Position einzukalkulieren.
Menge: 35,000 m

**03.08.0003 Zauntor Umgrenzung Trafo- und Übergabestation Gilching**
Es ist einZauntor gem. 13004-05-3-Rep-0001 Pkt. 2.3.23 zu liefern und betriebsfertig zu installieren.
Sämtliche hierfür erforderlichen Nebenarbeiten sind in diese Position einzukalkulieren.
Menge: 1,000 Stk

**03.08.0004 Videoüberwachungssystem**
*** Pauschalposition
Videoüberwachungssystem nach 3004-05-3-Rep-0001 Pkt. 2.3.16.
Schlüsselfertige Installation von 5 Kameras je Standort mit 500 GB Videorekorder in Trafostation.
Montage der Kameras an Mast (Höhe 3m)
Menge: 1,000 Psch

**03.08.0005 Begrenzung zu Bestandsanlage**
*** Pauschalposition
Begrenzungsstreifen zu Bestandsanlage mittels roten Pflastersteinen, ebenerdig, breite min. 40cm über gesamte Galeriebreite (17 m). Graviertes Schild mit Mindestmaßen 30 cm x 20 cm (BxH). Beschriftungsinhalt nach Rücksprache mit AG bzw. ÖBA.
Menge: 1,000 Psch

#### Abschnitt 03.09 Inbetriebnahme

**03.09.0001 Inbetriebnahme**
*** Pauschalposition
Inbetriebsetzung gemäß 13004-05-3-Rep-0001 Pkt. 2.3.24
Menge: 1,000 Psch

**03.09.0002 Dokumentation**
*** Pauschalposition
Dokumentation gemäß 13004-05-3-Rep-0001 Pkt. 2.3.25
Menge: 1,000 Psch

### Bereich 04 Erdarbeiten und Straßenquerungen

*Hinweis: Vorbemerkung*
In diesem Kapitel sind sämtliche Erdarbeiten und Maßnahmen für Straßenquerungen bzw. Querungen der Flucht- und Rettungswege für die zwei Teilanlagen in Germering und Gilching zusammengefasst.

#### Abschnitt 04.01 Vor-, Abtrags- und Erdarbeiten

**04.01.0001 Mobiler Bauzaun**
Mobiler Bauzaun 2,00 m hoch aufstellen, bereithalten, umstellen und entfernen
Auf besondere Anordnung des Auftraggebers ein Sichtschutzvlies mit den dazugehörigen Befestigungen u. dgl.
Menge: 100,000 m

**04.01.0002 Abtrags- und Wiederherstellungsarbeiten der Bestandsobjekte**
*** Pauschalposition
Das schonende Abtragen, Laden, Zwischenlagern, Laden und Wiederversetzen der im Bereich der Bauarbeiten verorteten Objekten (z.B. Zaun, Leitschiene, Randstein, Verkehrszeichen, Rasen u. dgl.).
Die Neuherstellung der dazugehörigen Betonfundamente, einschließlich Aushub und Verfüllen sind mit dem Einheitspreis abgegolten.
Auf Verlangen des Auftraggebers sind vom Auftragnehmer die Objekte zu entsorgen und neue Objekte zu liefern und einzubauen.
Menge: 1,000 Psch

**04.01.0003 Oberboden abtragen + laden + seitlich lagern o. wegÜschaffen**
Oberboden abtragen + laden + seitlich lagern o. wegschaffen
Menge: 160,000 m3

**04.01.0004 Wartungs- und Fluchtweg abtragen + laden + wegschaffen**
Abtragung des Wartungs- und Fluchtwegs (Schotterweg)
Menge: 10,000 m2

**04.01.0005 Herstellung Wartungs- und Fluchtweg**
Bestandsgemäße Herstellung des Wartungs- und Fluchtwegs
Menge: 10,000 m2

**04.01.0006 Statischer Lastplattenversuch**
Die Versuchsdurchführung erfolgt nach DIN 18134 mittels Plattendruckgerät.
Menge: 6,000 Stk

**04.01.0007 Suchschlitz/Suchgräben herstellen zur Erhebung von Sparten**
Menge: 27,000 m3

#### Abschnitt 04.02 Gräben für Rohrleitungen und Kabel

**04.02.0001 Grabenaushub herstellen, laden und wegschaffen,mit Grabensicherung AN**
Menge: 390,000 m3

**04.02.0002 Kabel bzw. Rohrleitungen freilegen**
Freilegen von längsführenden bzw. querenden Kabeln bzw. Rohrleitungen innerhalb des Grabenaushubes in jeder Tiefe. Mit dieser Position werden die Erschwernisse und Aufwendungen für das Freilegen von einem oder mehreren Kabeln bzw. Rohrleitungen beim geschachteten Aushub vergütet."
Menge: 45,000 m

**04.02.0003 Leitungssicherung bis DN 600 innerhalb des Grabenaushubs in jeder Tiefe**
Die Leistung beinhaltet auch:
 - das Herstellen der Bettungssohle sowie die Leitungs- bzw. Kabelbettung
 - den Einbau der freigelegten Leitungen und Kabeln im Zuge der Verfüllarbeiten nach Angabe des AG bzw. Einbautenträgers,
 - sämtliche Erschwernisse durch die Einbauten und deren Sicherungen.
Menge: 52,000 m

**04.02.0004 Verfüllen Leitungszone mit Sand, 0/4 herstellen**
Leitungszone beinhaltet untere und obere Bettungsschicht, Seitenverfüllung, Abdeckung. Der Einbau hat entsprechend den rohrspezifischen Einbaubedingungen (Herstellervorgaben bzw. Statik) zu erfolgen.
Menge: 114,000 m3

**04.02.0005 Hauptverfüllung liefern und einbauen**
Füllmaterial Hauptverfüllung mit frostsicherem Korngemisch CNR, 0/63 liefern.
Verfüllen von Gräben oberhalb der Leitungszone (Hauptverfüllung) mit sorgfältigem Verdichten für befestigte Flächen.
Die Schütthöhe ist der Verdichtbarkeit des Bodens und der Leistung des eingesetzten Gerätes anzupassen; sie darf jedoch keinesfalls 0,30 m je eingebrachter Schicht übersteigen.
Menge: 150,000 m3

**04.02.0006 Ummanteln Geotextil Flächengewicht >=150 g/m2 Korn <63 Boden nicht bindig**
Ummanteln der Leitungszone mit Geotextil als Filterschutz.
Geotextil liefern und verlegen, an den Stößen mit 20 cm Übergriff überlappen.
Abgerechnet wird die ummantelte oder abgedeckte Fläche (ohne Überlappungen).
Menge: 1300,000 m2

#### Abschnitt 04.03 Kabelarbeiten

**04.03.0001 KSR PE-HD Rollen, DN/OD 50 + Formst. liefern und verlegen**
Menge: 420,000 m

**04.03.0002 KSR PE Verbund Rollen DN/OD 110mm +Formst. liefern und verlegen**
Menge: 170,000 m

**04.03.0003 Abdeckplatten PE Breite = 250 mm liefern und verlegen**
Menge: 530,000 m

**04.03.0004 Leitungswarnband PE Breite/Dicke = 100/0,15 mm liefern und verlegen**
Menge: 420,000 m

**04.03.0005 Erdseil V4A 50mm2**
Erdseil V4A (Werkstoffnummer 1.4571 oder 1.4401) 50 mm2 in Kabelgraben, Kabelkünette verlegt inkl. Klein- und Zubehörmaterial wie z.B. Kabelschuhe u.dgl.
Menge: 110,000 m

#### Abschnitt 04.04 Baugrubenaushub und Steinstützkörper

**04.04.0001 Baugrubenaushub herstellen, laden, seitlich lagern o. wegschaffen, mit Baugrubensicherung AN**
Mit dem Einheitspreis sind die Kosten für das Lösen und Herausschaffen des Aushubmaterials einschließlich aller Erschwernisse durch die Baugrubensicherung abgegolten.
Die Leistung beinhaltet auch die Trennung von Materialien und sämtliche Entsorgungskosten.
Überschüssiges Material ist gemäß den gesetzlichen Richtlinien/Vorgaben zu entsorgen.
Die Kosten für Erschwernisse (z.B. Fels, gefrorener Boden, Stein, Ziegel, Beton, u.dgl) sind mit den Einheitspreisen abgegolten.
Menge: 600,000 m3

**04.04.0002 Hinterfüllungsmaterial (seitl. gelagertes Material) schichtweise einbauen und verdichten**
Auf Verlangen des Auftraggebers ist vom Auftragnehmer geeignetes Schüttmaterial zu liefern und fachgerecht einzubauen.
Menge: 450,000 m3

**04.04.0003 Steinstützkörper HMB 300/1000, Schlichten, AN, M3**
Steinstützkörper aus Steinen der Klasse HMB 300/1000, mit Herstellungsart schlichten, ohne Verfüllen der Fugen, mit vom Auftragnehmer zu lieferndem Material herstellen.
Die Steine haben den Kategorien für den Widerstand gegen Brechen CS60, die Steinform LTA, dem Anteil gerundeter Steine RO5, dem Widerstand gegen Abrieb MDNR und dem Sonnenbrand SBA zu entsprechen.
Menge: 122,000 m3

**04.04.0004 Betonunterbettung für Steinstützkörper o. Sauberkeitsschichten C25/30/B2 [m3]**
Unterbettung aus Beton C25/30/B2 für Steinstützkörper herstellen. Der Beton ist zu liefern und in der plangemäßen oder angeordneten Dicke einzubauen.
Menge: 14,000 m3

#### Abschnitt 04.05 Herstellung der Hangoberfläche

**04.05.0001 Erosionsschutz,Gewebe/Matte AN verlegen**
Menge: 210,000 m2

**04.05.0002 Maschendrahtzaun 2,00 m, Maschenweite ca. 60/60 mm, Germering**
Maschendrahtzaun an den Absturzkanten der Hangsicherungen von Trafostation und Übergabestation in Germering
-Pfosten und Streben verzinkt
-Drahtstärke mind. 2,8 mm
Die Leistung beinhaltet auch:
  - alle erforderlichen Zaunsäulen mit Abdeckprofil,
  - die erforderlichen Abstrebungen,
  - die Aushubarbeiten samt Laden und Wegschaffen von Überschussmaterial,
  - die Herstellung der Zaunsäulenfundamente,
  - das Vergießen von Aussparungen,
  - die erforderlichen Befestigungsmittel wie Drähte und Spannschlösser und Kleinteile u.dgl.
Menge: 40,000 m

### Bereich 05 Regiestunden

#### Abschnitt 05.01 Regiestunden

**05.01.0001 Regiestunden Projektleiter**
Regieleistungen gemäß 13004-05-3-Rep-0001 Pkt. 2.3.26
Menge: 50,000 Std

**05.01.0002 Regiestunden Bauleiter**
Regieleistungen gemäß 13004-05-3-Rep-0001 Pkt. 2.3.26
Menge: 75,000 Std

**05.01.0003 Regiestunden E-Monteur**
Regieleistungen gemäß 13004-05-3-Rep-0001 Pkt. 2.3.26
Menge: 125,000 Std

**05.01.0004 Regiestunden Bauarbeiter Mischpreis**
Regieleistungen gemäß 13004-05-3-Rep-0001 Pkt. 2.3.26
Menge: 150,000 Std

**05.01.0005 Regiestunden CAD-Techniker**
Regieleistungen gemäß 13004-05-3-Rep-0001 Pkt. 2.3.26
Menge: 50,000 Std

### Bereich 06 Wartung und Betriebsführung

#### Abschnitt 06.01 Wartung und Betriebsführung

**06.01.0001 Wartungsvertrag 10 Jahre**
Wartung und Betriebsführung der PV-Anlage inkl. Batteriespeicher für 10 Jahre gemäß 13004-05-3-Rep-0001 Pkt. 3
Menge: 10,000 Jr
